# Hauptstr. 68a, 12159 Berlin
Angebotsaufforderung (GAEB DA XML 3.2, DA83)
Projekt: 017703
Währung: EUR
Nebenangebote zugelassen: ja
Ausführungsbeginn: 02.03.2026
Ausführungsende: 03.04.2026
Erstellt mit: GXML Toolbox V3.3 R20230829, iTWO_64 V24.0.454, 05.01.2026

## 123 Balkonsanierung 2.OG
Datum: 05.01.2026

*Hinweis: Objekt: Hauptstr. 68a, 12159 Berlin*
Bauvorhaben:  Hauptstr. 68a, 12159 Berlin
Mehrfamilienhaus,

Gewerke: Balkonsanierung

Aufgrund der erschwerten Zugänglichkeit ist vor Angebotsabgabe zwingend eine Ortsbesichtigung durchzuführen!

Baubeginn: 02.03.2026
Bauende: 03.04.2026

*Hinweis: A) ALLGEMEINE VERTRAGSBEDINGUNGEN*
A) ALLGEMEINE VERTRAGSBEDINGUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VERTRAGSBEDINGUNGEN*
B)  ALLGEMEINE TECHNISCHE VERTRAGSBEDINGUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VERTRAGSBEDINGUNGEN*
C) TECHNISCHE VERTRAGSBEDINGUNGEN
=====================================

Für Angebot und Ausführung sind besonders zu beachten:

DIN-Normen und Regelwerke:

DIN 18299 Allgemeine Regelungen für Bauarbeiten jeder Art

DIN 18338 Dachdeckungs- und Dachabdichtungsarbeiten

DIN 18531 Abdichtung von Dächern sowie von Balkonen, Loggien und Laubengängen (Teil 1-5)

DIN 18195 Bauwerksabdichtungen (soweit noch relevant für Detailanschlüsse)

DIN 18318 Verkehrswegebauarbeiten - Pflasterdecken und Plattenbeläge (bei Plattenlagerung/Splitt)

DIN 18352 Fliesen- und Plattenarbeiten (bei Verbundabdichtung/Keramik)

DIN 1986-100 Entwässerungsanlagen für Gebäude und Grundstücke

DIN 18451 Gerüstarbeiten

DIN 18540 Abdichten von Außenwandfugen im Hochbau mit Fugendichtstoffen

DIN 4426 Einrichtungen zur Instandhaltung baulicher Anlagen (Absturzsicherungen)

in der jeweils aktuellen Fassung sowie:

a) Die Flachdachrichtlinien (Fachregel für Dächer mit Abdichtungen) des Zentralverbandes des Deutschen Dachdeckerhandwerks (ZVDH).

b) Die Verarbeitungsvorschriften der Systemhersteller (besonders bezüglich Taupunkt, Restfeuchte und Überarbeitungszeiten).

c) Die Merkblätter des ZDB (Zentralverband Deutsches Baugewerbe) für Außenbeläge (z.B. "Außenbeläge. Belagkonstruktionen mit Fliesen und Platten außerhalb von Gebäuden").

d) Die aktuellen VDE- und VDI-Richtlinien, Vorschriften der zuständigen Behörden, Berufsgenossenschaften und Versorgungsbetriebe.

e) Verordnung über Sicherheit und Gesundheitsschutz auf Baustellen (BaustellV).

Sicherheit und Umweltschutz

Der AN (Auftragnehmer) hat sämtliche Regelwerke aus dem Bereich Arbeits-, Gesundheits- und Umweltschutz zu beachten. Dies gilt insbesondere für die geltenden Unfall-Verhütungsvorschriften (UVV), Arbeitsstätten-Verordnung (ArbStättV) und das Abfall- und Kreislaufwirtschaftsgesetz (AbfG/KrWG).

Besonderes Augenmerk ist auf die Absturzsicherung an offenen Terrassenkanten während der Bauphase zu legen (Seitenschutz gem. DIN 4420/DIN EN 13374).

Der AN hat den Nachweis auf Verlangen zu erbringen, dass er die Mitarbeiter gemäss DGUV Vorschriften unterwiesen hat (Umgang mit Gefahrstoffen, z.B. bei lösemittelhaltigen Voranstrichen oder Flüssigkunststoffen).

Bei Notwendigkeit eines Sicherheits- und Gesundheitsschutzplans (SiGePlan) hat der AN diesen unbedingt zu berücksichtigen. Die Aufnahme der Tätigkeit ist dem SiGeKo mindestens eine Woche vor Tätigkeitsaufnahme anzuzeigen.

Nebenleistungen und Vereinbarungen bei Abdichtungs- und Belagsarbeiten

Folgende Leistungen sind neben den Nebenleistungen der VOB/C in die Einheitspreise einzukalkulieren, wenn in der Leistungsbeschreibung keine eigene Position dafür vorgesehen ist:

a) Prüfung der Anschlusshöhen: Augenscheinliche Überprüfung und rechnerische Kontrolle der vorhandenen Türanschlusshöhen im Verhältnis zur geplanten Aufbauhöhe (Mindestanschlusshöhe gem. Flachdachrichtlinie/DIN 18531 beachten: i.d.R. 15 cm über wasserführender Schicht, bzw. 5 cm bei barrierefreien Übergängen mit Rinnenentwässerung). Bedenken sind sofort schriftlich anzumelden.

b) Erschwernisse durch Vorhandensein von fest installierten Einbauteilen (Geländerpfosten, Klimageräte, Abläufe) werden nicht gesondert vergütet, sofern nicht explizit ausgeschrieben.

c) Säuberung des Untergrundes (Rohbeton/Estrich) von haftungsmindernden Bestandteilen, Öl, Fett, Moos und Algen sowie von lose sitzenden Teilen.

d) Maßnahmen zur Wasserhaltung während der Bauzeit: Der AN hat sicherzustellen, dass während der Arbeiten kein Niederschlagswasser in die darunterliegende Konstruktion oder Wohnräume eindringt (Notabdichtungen).

e) Das fachgerechte Eindichten von Durchdringungen (z.B. Geländerstützen), sofern diese nicht demontiert werden.

f) Das Einholen der Genehmigungen für Straßen- und Bürgersteigabsperrungen (z.B. für Autokran/Schrägaufzug).

g) Schutz der angrenzenden Bauteile: Notwendige Maßnahmen zum Schutz von Fassadenflächen, Fensterelementen, Türschwellen, angrenzenden Dachflächen vor Verunreinigungen (z.B. durch Bitumenspritzer, Grundierung, Flüssigkunststoff) und Beschädigungen.

h) Kosten für Aufenthalts- und Lagerräume sowie Strom- und Wasserentnahme (soweit nicht bauseits gestellt).

i) Die Entsorgung von Altmaterial (alte Beläge, Abdichtungen) hat strikt getrennt nach Abfallarten und unter Einhaltung der gesetzlichen Vorschriften zu erfolgen (Entsorgungsnachweis auf Verlangen vorlegen).

j) Das Herstellen von Musterflächen für den Oberflächenbelag (z.B. Verlegemuster Platten oder Chips-Einstreuung bei Flüssigkunststoff) bis ca. 0,5 m² nach Vorauswahl.

Besondere Hinweise zu Baustoffen

Bei dieser Ausschreibung wird zur Bedingung gemacht, dass keine Baustoffe verwendet werden, die:

a) voll- oder teilhalogenierte Fluorchlorkohlenwasserstoffe (FCKW, HFCKW) enthalten (relevant bei Dämmstoffen).

b) Asbesthaltige Stoffe enthalten.

c) Lösemittelhaltige Voranstriche sind in Innenbereichen oder in der Nähe von Ansaugöffnungen von Lüftungsanlagen zu vermeiden. Im Außenbereich sind emissionsarme Produkte zu bevorzugen.

Produkt- und Systemvorgaben

Der Bieter hat das angebotene System (Abdichtungssystem und/oder Belagssystem) vor Angebotsabgabe auf Eignung für die vorhandene Nutzungskategorie und den Untergrund zu prüfen. Es dürfen nur aufeinander abgestimmte Systemkomponenten eines Herstellers verwendet werden (Systemtreue), um die Gewährleistung zu sichern.

Folgende Fabrikate/Hersteller können beispielsweise verwendet werden (oder gleichwertig):

Für Bitumen/Folienabdichtungen:

Bauder

Soprema

Wolfin

Vedag

Für Flüssigkunststoffabdichtungen:

Triflex

Kemperol

Westwood

Widopan

(Bitte Liste entsprechend der tatsächlich gewünschten Abdichtungsart anpassen)

Das angebotene Fabrikat ist im Angebot zu benennen.

Farbgestaltung und Optik

Die Farbtöne von Sichtflächen (z.B. Sichtestrich, Flüssigkunststoff-Versiegelung, Plattenbeläge) sind in Absprache mit der Bauleitung festzulegen.

Bei Flüssigkunststoffen: Aufpreise für Sonderfarbtöne oder eingestreute Deko-Chips sind in den Einheitspreis einzukalkulieren, sofern im LV nicht anders gefordert.

Bei dunklen Belägen: Der AN hat Bedenken anzumelden, wenn die gewählte Farbe des Belags (z.B. sehr dunkle Fliesen/Platten) zu einer thermischen Überlastung der Unterkonstruktion (Ausdehnung) führen könnte.

Untergrundprüfung

Die Überprüfung des vorhandenen Untergrundes (in der Regel Stahlbetondecke oder Bestandsestrich) ist vom AN zwingend durchzuführen (Prüf- und Warnpflicht). Zu prüfen sind insbesondere:

Gefälle: Liegt ein ausreichendes Gefälle (i.d.R. min. 2%) zu den Entwässerungspunkten vor?

Festigkeit: Oberflächenfestigkeit (Ritzprobe) und Abreißfestigkeit.

Feuchtigkeit: Restfeuchte des Untergrundes (CM-Messung), besonders wichtig bei diffusionsdichten Belägen oder Beschichtungen.

Risse: Vorhandensein von Rissen im Estrich/Beton, die gesondert behandelt (verharzt) werden müssen.

Der AN haftet für alle später auftretenden Schäden (z.B. Blasenbildung in der Abdichtung), wenn die schriftliche Bedenkenanmeldung bezüglich des Untergrundes unterblieben ist.

Artenschutz an Gebäuden

Vor Beginn der Arbeiten ist zu prüfen, ob in den Bereichen der Anschlussfugen, unter Plattenbelägen oder in Nischen (z.B. unter dem Balkon/der Terrasse der darüberliegenden Etage) geschützte Tierarten (Fledermäuse, Insektennester) vorhanden sind. Bei Funden ist die Bauleitung sofort zu informieren und die Arbeit in diesem Bereich bis zur Klärung einzustellen (§ 44 BNatSG).

Wichtige Änderungen, die ich vorgenommen habe (zur Info für Sie):
DIN-Normen: Putz- und WDVS-Normen (18350, 18363) durch Dach- und Abdichtungsnormen (18531, 18338, Flachdachrichtlinie) ersetzt.

Nebenleistungen: Den Fokus von "Fassade reinigen" auf "Anschlusshöhen prüfen" (Türschwellen!) und "Wasserhaltung" (Schutz vor Regen während der Arbeit) verschoben. Das ist bei Terrassen kritisch.

Technische Details: "Hellbezugswerte" entfernt (da dies primär ein WDVS-Thema ist) und durch allgemeine Hinweise zur thermischen Belastung bei Bodenbelägen ersetzt.

Hersteller: Typische Farbhersteller durch typische Abdichtungshersteller ersetzt.

Untergrund: Die Prüfung auf Gefälle und Feuchtigkeit hinzugefügt, da stehendes Wasser der häufigste Mangel bei Terrassen ist.

### Bereich 01 Balkonsanierung

#### Abschnitt 01.01 Baustelleneinrichtung

**01.01.0010 Anfahrt und Einrichten der Baustelle**
*** Pauschalposition
Anfahrt und Einrichten der Baustelle
Notwendiges Werkzeug für Materialtransport
(Schubkarren, Seilwinden, Pallettenwagen
usw.), Handwerker-WC, Container liefern
und für die Ausführungszeit vorhalten.
Baustelleneinrichtung gemäß VOB/C DIN 18299, inkl. Baustellenabsicherung nach StVO, Parkverbotszone mit Genehmigung.
Menge: 1,000 psch

**01.01.0020 Baustromversorgung einrichten und vorhalten**
*** Pauschalposition
Baustromversorgung einrichten und vorhalten
Herstellen einer vorschriftsmäßigen Baustromversorgung ab bauseitiger Entnahmestelle (z.B. Hausverteilung im Keller oder Allgemeinstrom-Steckdose). Liefern und Installieren eines geeichten Wechselstrom-Zwischenzählers zur Erfassung des Energieverbrauchs. Liefern und Vorhalten der erforderlichen Kabelverbindungen bis zur Arbeitsstelle (Hof/Balkon) sowie eines Baustromverteilers/Steckdosenverteilers. Die Anlage ist gemäß VDE-Vorschriften mit einem Fehlerstromschutzschalter (FI-Schutzschalter / RCD) für den Personenschutz auszustatten. Inklusive monatlicher Überprüfung der Anlage (Prüftaste) und demontieren der Anlage nach Abschluss der Arbeiten.

Der angegebene Einheitspreis gilt pauschal für die gesamte Bauzeit.
Menge: 1,000 psch

**01.01.0030 Bauwasserversorgung herstellen**
*** Pauschalposition
Bauwasserversorgung herstellen
Herstellen einer Bauwasserversorgung ab bauseitiger Entnahmestelle (z.B. Ausgussbecken Keller oder Außenwasserhahn). Liefern und Vorhalten der erforderlichen Wasserschläuche bis zur Arbeitsstelle. Wichtig: Zum Schutz des Trinkwassernetzes ist zwingend ein Systemtrenner (Standrohr oder Armatur gem. DIN EN 1717 / DIN 1988) zwischenzuschalten, um ein Rückfließen von Brauchwasser in das Leitungsnetz zu verhindern. Inklusive Rückbau nach Abschluss der Arbeiten.
Menge: 1,000 psch

**01.01.0040 Gerüstarbeiten**
Gerüstarbeiten
Stahlrohrramengerüst der Lastklasse 3,
2,0KN/m?, Breitenklasse WO6 aufbauen,
vorhalten und abbauen, einschließlich
innenliegendem L eitergang nach DIN 4420
Teil 1/ DIN EN 12811-1 für den Personenverkehr Lastklasse 3, Breitenklasse W06, inkl. Sicherheitsmaßnahmen (Seitenschutz, Bordbretter, Zugang über Leitergang) liefern, aufbauen und fachgerecht
verankern. Nach Ende der Arbeiten
demontieren und abtransportieren.
ca. 100m²
Handtransport durch Hausflur
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Menge: 1,000 Stck

**01.01.0050 Gebrauchsüberlassung Gerüst**
Gebrauchsüberlassung Gerüst
Die Grundstandzeit ist nach DIN 18451 der
neusten Fassung vom 23.01.2024 ab
Fertigstellung und erfolgter Abnahme sofort zu
berechnen, inkl. Versicherung gegen Schäden.
Abrechnung pro angefangene Woche.
Menge: 5,000 StWo

**01.01.0060 Steck-Schrägaufzug auf- und abbauen**
*** Bedarfsposition ohne GB
Steck-Schrägaufzug auf- und abbauen
Liefern und betriebsfertiges Montieren eines elektrischen Alu-Schrägaufzuges (Steckaufzug/Leiteraufzug) für den Materialtransport im Innenhof. Da keine direkte Zufahrt zum Hof besteht, ist ein zerlegbares Gerät zu wählen, dessen Einzelkomponenten durch das Treppenhaus/den Hausflur an den Aufstellort transportiert werden können.

Technische Anforderungen:

Förderhöhe: passend für 2. OG (ca. 8 - 10 m Schienenlänge).

Tragkraft: mind. 200 kg (geeignet für Betonschutt und Plattenbeläge).

Ausstattung: Inkl. Knickstück (Knieteil) zur sicheren Entladung auf das Gerüst bzw. den Balkon und Universalpritsche.

Leistungsumfang:

An- und Abtransport des Gerätes.

Handtransport der Komponenten durch das Gebäude zum Aufstellort und zurück.

Fachgerechter Aufbau und Verankerung am Gerüst/Bauwerk.

Anschluss an bauseitigen Stromverteiler (230V).
Menge: 1,000 Stck

**01.01.0070 Vorhaltung Steck-Schrägaufzug**
*** Bedarfsposition ohne GB
Vorhaltung Steck-Schrägaufzug
Vorhaltung des in der vorangegangenen Position beschriebenen Schrägaufzuges über die Dauer der Baumaßnahme. Der Einheitspreis beinhaltet die mietweise Überlassung, die Abnutzung sowie die Instandhaltung des Gerätes während der Standzeit.

Hinweis zur Abrechnung: Die Vergütung erfolgt für die tatsächliche Vorhaltezeit. Ausfallzeiten durch technische Defekte werden nicht vergütet.
Geplante Bauzeit ca. 5 Wochen.
Menge: 5,000 StWo

#### Abschnitt 01.02 Abbrucharbeiten

*Hinweis: Balkonplan*
Lage des Balkons
Hofseitig 2.OG
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**01.02.0010 Estrich abbrechen**
Estrich abbrechen
Estrich inkl. Fliesen d = ca. 8-10cm, alle
Anschlußbleche abbrechen zum Container
transportieren und fachgerecht entsorgen.
incl. Entsorgung nach AVV (Abfallverzeichnis-Verordnung).
Erhöhter Aufwand lange Laufwege.
Menge: 35,000 m²

**01.02.0020 Rückbau und Entsorgung Schweißbahn**
Rückbau und Entsorgung Schweißbahn
vorhandene Dichtbahn bis drei Abdichtungslagen zurückbauen zum Container transportieren und fachgerecht
entsorgen.

Erhöhter Aufwand lange Laufwege
Menge: 35,000 m²

**01.02.0030 Zusätzliche Lage**
*** Bedarfsposition ohne GB
Rückbau und Entsorgung zusätzliche Abdichtungslage
Menge: 35,000 m²

**01.02.0040 Rückbau Dämmung**
Rückbau Dämmung
vorhandene Dämmung zurückbauen, in reißfeste Säcke
verpacken, zum Container transportieren
Hinweis: Erhöhter Aufwand durch lange Laufwege
Menge: 35,000 m²

**01.02.0050 Entsorgungskosten**
Entsorgungskosten
für die Entsorgung von Dämmmaterial und anfallender
Betonschutt.
Menge: 5,000 t

#### Abschnitt 01.03 Neuaufbau

**01.03.0010 Dichtschlämme als Notabdichtung**
Dichtschlämme als Notabdichtung
Untergrund von Staub befreien und vollflächig
mit Tiefengrund grundieren. Aufbringen einer Kratzspachtelung zum Ausgleich von löchern und zum Ausgleich von unebenheiten.
Dichtschlämme liefern und vollflächig auf den vorbereiteten
Untergrund auftragen. Inkl. Aufkantung.
Erhöhter Aufwand lange Laufwege
Menge: 35,000 m²

**01.03.0020 Bodeneinlauf erneuern**
*** Pauschalposition
Bodeneinlauf erneuern
vorhandenen Bodeneinlauf erneuern inkl Aufsatzelement passend zur Dämmdicke.
Menge: 1,000 psch

**01.03.0030 Verblechung Spritzschutz**
Verblechung
alle notwendigen Verblechungen aus Zink nach
Maß herstellen und im notwendigen Bereich
fachgerecht mit Trennlage montieren. Einbaubereich:
Fensterbänke, Spritzschutz an Aussenwänden
ca. 25 Ifm
Menge: 25,000 lfm

**01.03.0040 Verblechung Brüstungsabdeckung**
Verblechung Brüstungsabdeckung Breite ca. 30cm
notwendigen Verblechungen aus Zink nach
Maß herstellen und als Brüstungsabdeckung mit Vorstoßblechen montieren
Menge: 15,000 lfm

**01.03.0050 Balkongeländer demontieren / montieren**
*** Pauschalposition
Balkongeländer demontieren / montieren
Balkongeländer für die Arbeiten demontieren, auf der Rüstung lagern und nach den Arbeiten wieder montieren.
Menge: 1,000 psch

**01.03.0060 1. Lage als Dampfsperre**
1. Lage als Dampfsperre
Liefern und fachgerechtes Verlegen einer Dampfsperre auf tragender Betondecke.

Material: Polymerbitumenbahn oder Kunststoffbahn mit hohem Wasserdampfdiffusionswiderstand (sd-Wert ≥ 100 m).
Verlegung: Vollflächig auf dem Betonuntergrund verklebt, Nähte dicht verschweißt.
Untergrundvorbereitung: Betonoberfläche reinigen, trocknen und mit geeigneter Grundierung versehen.
Anschlüsse: Fachgerechte Ausführung an aufgehende Bauteile und Durchdringungen gemäß Flachdachrichtlinie.
Normen: DIN 18531-1/-2, DIN 4108-3.
Besondere Hinweise: Sicherstellung der Luft- und Dampfdichtheit, keine Beschädigung der Bahnen.
Inkl. Aufkanntung, unter den Fensterbänken
zusätzlich mit Flüssigfolie abdichten.
Menge: 35,000 m²

**01.03.0070 Gefälledämmung gemäß DIN 18531**
Gefälledämmung gemäß DIN 18531
Erstellen eines Verlegeplans auf Grundlage des Aufmaßes und der Entwässerungspunkte.
Liefern und fachgerechtes Verlegen der Gefälledämmung auf dem vorbereiteten Untergrund (Betondecke mit Dampfsperre).
Dämmstoff: Druckfeste Gefälledämmplatten aus PUR/PIR (Polyurethan-Hartschaum), Wärmeleitgruppe WLG 024, geeignet für genutzte Dachflächen.
Gefälle: Mindestens 2 % in Richtung der Entwässerungspunkte.
Druckfestigkeit: ≥ 150 kPa (entspricht ca. 15 t/m²).
Brandverhalten: Nach DIN EN 13501-1, mindestens E.
Inklusive aller erforderlichen Formteile, Keile für Kehlen und Grate, sowie Zuschnitte für Anschlüsse und Durchdringungen.
Verlegung: Stoßfugen dicht schließen, keine Hohlräume, fachgerechte Anpassung an aufgehende Bauteile.
Normen: DIN 18531, DIN 4108, Flachdachrichtlinie.
Besondere Hinweise: Sicherstellung der Gefälleausbildung gemäß Plan, keine Beschädigung der Dampfsperre.
Mittlere Dämmstoffstärke ca. 18cm
Menge: 35,000 m²

**01.03.0080 1. Abdichtungslage (KSA)**
1. Abdichtungslage (KSA)
Liefern und fachgerechtes Verlegen der ersten Abdichtungslage (KSA) auf der Gefälledämmung mit Trennlage.
Material: Polymerbitumen-Schweißbahn, Dicke mindestens 3,5 mm, geeignet als Unterlage für genutzte Dachflächen.
Verlegung: Vollflächig verschweißt, Überlappungen gemäß Herstellerangaben (mindestens 8 cm Längsnaht, 12 cm Quernaht).
Anschlüsse: Fachgerechte Ausführung an aufgehende Bauteile, Kehlen und Durchdringungen.
Normen: DIN 18531-1/-2, Flachdachrichtlinie.
Besondere Hinweise:

Sicherstellung der Ebenheit für die Oberlage.
Keine Beschädigung der Dämmung.
Ausführung nach den anerkannten Regeln des Dachdeckerhandwerks.
Menge: 35,000 m²

**01.03.0090 2. Abdichtungslage (PYE Blank)**
2. Abdichtungslage (PYE Blank)
Liefern und fachgerechtes Verlegen der zweiten Abdichtungslage auf der ersten Lage (KSA) der Dachabdichtung.
Material: Polymerbitumen-Schweißbahn PYE, ohne Oberflächenbestreuung (blank), Dicke mindestens 4,0 mm, geeignet für genutzte Dachflächen.
Verlegung: Vollflächig verschweißt, Überlappungen gemäß Herstellerangaben (mindestens 8 cm Längsnaht, 12 cm Quernaht).
Anschlüsse: Fachgerechte Ausführung an aufgehende Bauteile, Kehlen und Durchdringungen.
Normen: DIN 18531-1/-2, Flachdachrichtlinie.
Besondere Hinweise:

Sicherstellung der Haftung zwischen den Lagen.
Keine Beschädigung der Unterlage.
Ausführung nach den anerkannten Regeln des Dachdeckerhandwerks.
Menge: 35,000 m²

**01.03.0100 3. Abdichtungslage (Oberlage)**
Liefern und fachgerechtes Verlegen der dritten Abdichtungslage (Oberlage) auf der zweiten Lage (PYE blank).
Material: Polymerbitumen-Schweißbahn mit mineralischer Bestreuung, Dicke mindestens 4,0 mm, geeignet für genutzte Dachflächen.
Verlegung: Vollflächig verschweißt, Überlappungen gemäß Herstellerangaben (mindestens 8 cm Längsnaht, 12 cm Quernaht).
Anschlüsse: Inklusive fachgerechter Aufkantungen an aufgehende Bauteile, Kehlausbildung (Grate und Kehlen) sowie Abdichtung von Durchdringungen.
Normen: DIN 18531-1/-2, Flachdachrichtlinie.
Besondere Hinweise:

Sicherstellung der Wasserdichtheit und UV-Beständigkeit.
Keine Beschädigung der Unterlage.
Ausführung nach den anerkannten Regeln des Dachdeckerhandwerks.
Menge: 35,000 m²

**01.03.0110 Anschlüsse an Fensterbrettern, Balkontür und Mauerwerk**
Anschlüsse an Fensterbrettern, Balkontür und Mauerwerk
Anschlüsse an Fensterbrettern, Balkontüren sowie aufsteigendem Mauerwerk mit geeignetem sperrendem Voranstrich (Grundierung) auf PMMA-Basis zur Vermeidung von Bitumendurchschlag behandeln.
Material: Voranstrich auf Basis des Flüssigkunststoffsystems, geeignet für mineralische Untergründe.
Nach Trocknung Abdichtung mit Flüssigkunststoff ausführen.
Ausführung: Flüssigkunststoff mit Vlieseinlage dauerhaft und rissüberbrückend einarbeiten, mindestens zweilagig, gemäß Herstellerangaben.
Besondere Hinweise:

Untergrund muss sauber, trocken und tragfähig sein.
Abdichtung muss an die Dachabdichtung und angrenzende Bauteile überlappend und dicht angeschlossen werden.

Normen: DIN 18531, Flachdachrichtlinie, Verarbeitung nach den anerkannten Regeln des Dachdeckerhandwerks.
Menge: 15,000 lfm

**01.03.0120 Anschluss Abdichtungslage an aufgehende Bauteile mit Eiskeil und Klemmschiene**
Anschluss Abdichtungslage an aufgehende Bauteile mit Dreikantkeil und Klemmschiene
Herstellung des Anschlusses der Abdichtungslage an aufgehende Bauteile (Brüstungsbereich) gemäß DIN 18531 und Flachdachrichtlinie.
Ausführung:
Einbau eines Dreikantkeil aus zur sicheren Wasserführung und zur Vermeidung von stehendem Wasser im Anschlussbereich.
Abdichtungslage über den Eiskeil hochführen und dicht verschweißen.
Montage einer Klemmschiene Aluminium zur mechanischen Fixierung der Abdichtung an das aufgehende Bauteil.
Befestigung der Klemmschiene mit geeigneten Dübeln und Schrauben, Abdichtung der Befestigungspunkte mit Dichtstoff oder Flüssigkunststoff.
Oberkante der Klemmschiene dauerelastisch mit PU-Dichtstoff versiegeln
Größe Dreikantkeil 5cm

Material:

Eiskeil kompatibel mit Abdichtungssystem.
Klemmschiene aus Aluminium, inkl. Befestigungsmaterial.
Menge: 30,000 lfm

**01.03.0130 Fassadenrinne (offen) liefern und einbauen Stahl**
Fassadenrinne (offen) liefern und einbauen
Liefern und fachgerechtes Einbauen einer höhenverstellbaren Fassadenrinne (Drainagerinne) als "offenes System" vor den türhohen Fensterelementen / der Balkontür. Die Rinne dient der Reduzierung der spritzwasserbelasteten Anschlusshöhe auf 50 mm gemäß DIN 18531 / Flachdachrichtlinie.

Ausführung:

System: Kastenrinne mit großflächiger Perforation/Schlitzung im Boden- und Seitenbereich zur schnellen Ableitung des Fassadenwassers in die darunterliegende Dränageschicht bzw. auf die wasserführende Ebene.

Material: feuerverzinkter Stahl
Bauhöhe: Stufenlos höhenverstellbar, passend zum Aufbau der Plattenbeläge auf Stelzlagern.

Breite: ca. 100 - 150 mm.

Abdeckung: Maschenrost (Gitterrost), begehbar, rutschhemmend, Maschenweite ca. 30x10 mm oder 30x30 mm.

Montage: Lose Verlegung auf der Schutzlage (Bautenschutzmatte) bzw. dem Plattenlager-System, Ausrichtung flächenbündig zum angrenzenden Oberflächenbelag. Stirnseiten mit Endkappen verschlossen.

Hinweis: Die Rinne entwässert frei in die Fläche unter den Belag. Ein direkter Rohranschluss ist nicht enthalten.
Menge: 10,000 lfm

**01.03.0140 Fassadenrinne (offen) liefern und einbauen V2A**
*** Bedarfsposition ohne GB
Fassadenrinne (offen) liefern und einbauen V2A
w.v. jedoch Ausführung in Edelstahl V2A
Menge: 10,000 lfm

**01.03.0150 Distanzfüße für Waschbetonplatten**
*** Pauschalposition
Distanzfüße für Waschbetonplatten
Liefern, justieren und im notwendigen Bereich einbauen von Distanzfüßen (Stelzlagern) für Waschbetonplatten.
Material: Höhenverstellbare Kunststoff-Stelzlager, geeignet für Außenbereich, witterungsbeständig, Tragfähigkeit ≥ 400 kg/Stück.
Verlegung: Platten auf Distanzfüßen ausrichten und nivellieren, Fugen gleichmäßig ausbilden.
Trennlage: Als Schutz der Abdichtung wird eine Bautenschutzmatte (mindestens 6 mm stark, aus Recycling-Gummi oder gleichwertig) vollflächig unter den Distanzfüßen verlegt.
Normen: Ausführung gemäß Flachdachrichtlinie und DIN 18531.
Besondere Hinweise: Sicherstellung der Entwässerung, keine Beschädigung der Abdichtung, fachgerechte Anpassung an Randbereiche und Anschlüsse.
Fläche ca. 35m²
Menge: 1,000 psch

**01.03.0160 Betonverlegeplatten**
Betonverlegeplatten
Liefern und fachgerechtes Verlegen von Betonverlegeplatten auf vorbereiteten Untergrund (Distanzfüße/Stelzlager mit Bautenschutzmatte).
Material: Waschbetonplatten oder gleichwertige Betonplatten, frostbeständig, rutschhemmend (mindestens R11), Format: 40 × 40 cm, Stärke ≥ 4 cm.
Verlegung: Platten zugeschnitten und passgenau verlegen, Fugen gleichmäßig ausbilden, Anpassung an Randbereiche und Anschlüsse.
Besondere Hinweise:

Sicherstellung der Entwässerung.
Keine Beschädigung der Abdichtung.
Alternativbeläge können auf Wunsch angeboten werden.

Normen: Ausführung gemäß Flachdachrichtlinie und DIN 18531.
Menge: 35,000 m²
